# Königin-Elisabeth-Str. 57, 14059 Berlin
Angebotsaufforderung (GAEB DA XML 3.0, DA83)
Projekt: 017151
Währung: EUR
Erstellt mit: GXML Toolbox V3.3 R20230829, iTWO_64 V24.0.454, 19.10.2026

## 10 Gerüstarbeiten (Erledigt)
Datum: 19.10.2026

*Hinweis: BAUVORHABEN*
AUFTRAGGEBER:  Covivio 79. GmbH
  c/o Covivio Immobilien GmbH
  Essener Str. 66, 46047,
  Oberhausen, Deutschland

BAUVORHABEN:Königin-Elisabeth-Straße 57
  14059 Berlin

GEWERK:  Gerüstarbeiten
Angaben zum Bauwerk
Es handelt sich um ein Wohn- und Gewerbehaus aus dem Baujahr 1906 mit 17 Wohn und 2 Gewerbeeinheiten im EG.
Das Gebäude besteht aus einem Keller, EG, 4 OGs und einem Dachgeschoss

Gebäudehöhe (Vorderhaus):  ca. 22,76m
Traufhöhe (Vorderhaus):  ca.18,60m
Traufhöhe (Seitenflügel Links): ca. 18,42m
Traufhöhe (Seitenflügel Links): ca. 18,84m

Ausführungsort:

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Vorderhaus
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Innenhof
Ausführungszeitraum:  Juli - September  2026

*Hinweis: A) ALLGEMEINE VERTRAGSBEDINGUNGEN*
A) ALLGEMEINE VERTRAGSBEDINGUNGEN
====================================

A1) ALLGEMEINES

Dem Leistungsverzeichnis liegen die "Zusätzlichen Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für in diesem Leistungsverzeichnis ausgeführte Leistungen gelten, ergänzend zu den jeweiligen Leistungspositionen bei evtl. Widersprüchen in nachfolgend genannter Reihenfolge, folgende Bedingungen:

1. Diese ““Allgemeinen Vertragsbedingungen““ (A),
2. Die sich anschließenden ““Allgemeinen technischen Vertragsbedingungen““ (B),
3. Die sich anschließenden ““Zusätzlichen technischen Vertragsbedingungen““ (C),
4. Die ““Zusätzlichen Vertragsbedingungen für die Ausführung von Bauleistungen Z-VOB/B““,
5. Die Baustellenordnung der Covivio Immobilien GmbH in der jeweils gültigen Fassung.

Mit Erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden in bewohnten Häusern ausgeführt.

Der Auftraggeber (AG) erwartet vom AN tatkräftige Unterstützung bei den Bemühungen, berechtigten Mieterwünschen zu entsprechen. Dazu gehören insbesondere folgende Verpflichtungen:

A3) PREISE

Soweit und sobald Überschreitungen absehbar sind, ist hierüber der Abteilung Einkauf des AG ein schriftliches Angebot einzureichen und eine gesonderte Vereinbarung zu treffen.

In die Einheitspreise sind sämtliche Kosten wie Lohn-, Material- und Nebenkosten, hierzu zählen auch erforderliche Hygieneschutzartikel, einzukalkulieren. Hierzu gehören unter anderem:

1. Koordination / Terminabsprache(n) mit dem(den) Mieter(n) / Kundenbetreuer(n) / Bauleiter(n)
2. Fahrt- und Transportkosten
3. Tarifliche Zulagen wie beispielsweise Schmutz-/Staubzulagen, Zulagen für ekelerregende Arbeiten, etc.,
4. Abdecken von Einrichtungsgegenständen zum Schutz vor Beschädigung und Verschmutzung
5. Besenreine Säuberung der Arbeitsbereiche. Hierzu gehört auch die Beseitigung von Verunreinigungen des Treppenhauses und/oder der Hauszuwegungen,
6. Ausbau und Abtransport sowie die ordnungsgemäße Entsorgung, einschließlich Kippgebühren, sämtlichen Bauschutts und schadhafter Teile. Teile, für die sich der AG eine generelle oder einzelfallbezogene Prüfung vorbehalten hat, sind bis zu diesem Zeitpunkt, längstens jedoch für die Dauer von zehn Wochen, vom AN vorzuhalten und dürfen erst danach entsorgt werden.

Erforderliche Zusatzleistungen, die in den nachfolgenden Leistungspositionen nicht enthalten sind, sind als Nachtrag dem zuständigen Bauleiter vor Ausführung zur Genehmigung aufzugeben. Die Preise für derartige Zusatzleistungen sind auf der Kalkulationsbasis des Leistungsverzeichnisses zu kalkulieren. Diese Positionen sind so ausreichend und umfassend zu beschreiben, dass sowohl eine sachlich-fachliche als auch eine kalkulatorische Nachprüfung durch den Auftraggeber gewährleistet ist.

A4) ABRECHNUNG

Maßgebend für die Abrechnung ist das nach Fertigstellung der Arbeiten durch den Auftragnehmer zu erstellende Positionsaufmaß mit der Bestätigung der Bauleitung, dass die Leistungen durchgeführt wurden.

Der Auftraggeber ist jederzeit berechtigt, ein gemeinsames Aufmaß zu verlangen.

A5) NACHHALTIGKEIT

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise oder in irgendeiner Form Dritten entgeltlich oder unentgeltlich zugänglich gemacht werden.

*Hinweis: B) ALLGEMEINE TECHNISCHE VERTRAGSBEDINGUNGEN*
B) ALLGEMEINE TECHNISCHE VERTRAGSBEDINGUNGEN
===============================================
B1) ALLGEMEINES

Für Lieferung; Herstellung und Ausführung gelten neben diesem Leistungsverzeichnis:

1. Die neuesten DIN-Vorschriften, VDE- und VDI-Richtlinien
2. Die Vorschriften der zuständigen Behörden (Bauaufsicht, Gewerbeaufsicht, Brandverhütung, TÜV, Berufsgenossenschaften und Versorgungsbetriebe, etc.)
3. Die Bestimmungen der Gerüstbauordnung
4. Die Festlegungen des jeweiligen Werkstoffherstellers. Die Werkstoffe müssen den geforderten Bedingungen der Leistungsbeschreibung entsprechen.
B2) FACHSPEZIFISCHE SACHKUNDENACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist im Vorfeld mit der Bauleitung abzustimmen.
Baustoffe und Bauteile dürfen nicht in den Treppenhäusern und/oder auf anderen Verkehrsflächen gelagert werden.
Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: C) TECHNISCHE VORBEMERKUNGEN*
C) TECHNISCHE VORBEMERKUNGEN
===============================

Für Angebot und Ausführung sind besonders zu beachten:

DIN 18299  Allgemeine Regelungen für Bauarbeiten jeder Art

DIN  4420  Arbeits- und Schutzgerüste

DIN 18350  Putz- und Stuckarbeiten

DIN 18363  Maler- und Lackierarbeiten

DIN 18451  Gerüstarbeiten

DIN 18540  Abdichten von Außenwandfugen im Hochbau mit
Fugendichtstoffen

DIN 18545-2  Abdichten von Verglasungen mit Dichtstoffen

DIN 18550  Putz, Baustoffe und Ausführung, Erläuterungen

DIN 55928  Korrosionsschutz von Stahlbauten durch Beschichtung und
  Überzüge

DIN 55945  Lacke und Anstrichstoffe

DIN 50961  Zinküberzüge auf Eisenwerkstoffe

DIN 68800-3  Holzschutz - Vorbeugender chemischer Holzschutz

in der jeweils aktuellen Fassung sowie

a) die Verarbeitungsvorschriften der Systemhersteller

b) die technischen Merkblätter des Bundesausschusses Farbe und
Sachwertschutz

c) die aktuellen VDE- und VDI  Richtlinien, die Vorschriften der
zuständigen Behörden (z. B. Bauaufsicht, Gewerbeaufsicht, TÜV),
Berufsgenossenschaften und der Versorgungsbetriebe

d) Verordnung über Sicherheit und Gesundheitsschutz auf Baustellen

-Der AN (Auftragnehmer) hat sämtliche Regelwerke aus dem Bereich Arbeits-, Gesundheits- und Umweltschutz zu beachten. Dies gilt insbesondere für die geltenden Unfall-Verhütungsvorschriften (UVV), Arbeitsstätten-Verordnung (ArbStättV) und das Abfall- und Kreislaufwirtschaftsgesetz (AbfG/KrWG).

-Der AN hat den Nachweis auf Verlangen zu erbringen, dass er für die bei der Baumassnahme beteiligten Mitarbeiter das Arbeitsschutzgesetz (ArbSchG) umgesetzt hat.

-Der AN hat den Nachweis auf Verlangen zu erbringen, dass er die bei der Baumassnahme beteiligten Mitarbeiter gemäss §7 der BGV A1 UVV "Allgemeine Vorschriften" unterwiesen hat.

-Der AN hat den Nachweis auf Verlangen zu erbringen, dass er nur zugelassene und geprüfte Maschinen und Einrichtungen während der Baumassnahme einsetzt.

-Bei Notwendigkeit eines vom Sicherheits- und Gesundheitsschutzkoordinator (SiGeKo) zu erstellenden Sicherheits- und Gesundheitsschutzplans (SiGePlan) hat der AN diesen unbedingt  zu berücksichtigen. Notwendige Änderungen des SiGePlans sind mit dem SiGeKo abzustimmen.

-Die Aufnahme der Tätigkeit ist dem SiGeKo mindestens eine Woche vor Tätigkeitsaufnahme schriftlich anzuzeigen.

Nebenleistungen und Vereinbarungen bei Putz-, Maler- und Lackierarbeiten

Folgende Leistungen sind neben den Nebenleistungen in die Einheitspreise einzukalkulieren, wenn in der Leistungsbeschreibung keine eigene Position dafür vorgesehen ist:

a) Augenscheinliche Überprüfung aller im Untergrund eingesetzten Geländer-, Gitterstützen und sonstige Verankerungen auf fachgerechte Überarbeitbarkeit.

b) Erschwernisse durch Vorhandensein von Regenfallrohren oder sonstigen Leitungen werden nicht vergütet.

c) Säuberung des Untergrundes von Staub und Verschmutzung sowie von lose sitzenden Putz- und Betonteilen durch Trocken - Reinigung.

d) Das Ausbilden, Aufstellen und wieder entfernen eines geeigneten Auffangsystems zum Auffangen des anfallenden Schmutzwassers bzw. der gesamten belasteten Flüssigkeiten, z. B. Rinnensystem aus chemisch resistentem Kunststoff oder Folienwannen mit flüssigkeitsdichtem Anschluss zur Fassadenfläche bei Nass  Reinigung. Schmutzwasseranlage für o. a. Reinigungsarbeiten, mit Zusatzmittel / ohne Zusatzmittel aufstellen und vorhalten zur Vorklärung des anfallenden Schmutzwassers sowie der belasteten Flüssigkeiten sowie die bei belasteten Flüssigkeiten benötigten mobilen Abwasseranlagen, inkl. aller durch den Betreiber der mobilen Abwasseranlage zu erbringenden regelmässigen Prüf- und Probeentnahmekosten, Bedienung der Anlage sowie Einleitung des vorgeklärten Reinigungswassers in die Kanalisation entsprechend den jeweils gültigen Vorschriften. Die Anlage ist nach den jeweils gültigen Ortsgesetzen bzw. örtlichen Richtlinien abgenommen und wird entsprechend der Richtlinien `Fassadenreinigung` durch geeignetes Fachpersonal bedient. Auffangen und Lagern des Schmutzwassers sowie der gesamten belüfteten Flüssigkeit in bruchfesten, fest verschliessbaren und vor Missbrauch gesicherten Behältern bis zur Filterung, Einleitung und Entsorgung.

e) Das farbige Absetzen eines Bauteils sowie das Absetzen und Beschneiden von Fenster- und Türfaschen, Bändern, Gesimsen, Nuten und Sockelflächen.

f) Das Einholen der Genehmigungen für Strassen- und Bürgersteigabsperrungen, bzw. für die Nutzung von Nachbargrundstücken.

g) Schutz der in Benutzung genommenen öffentlichen Verkehrsflächen oder anderer Einrichtungen und Vorleistungen anderer Unternehmer vor Beschädigung sowie Beseitigung der Schäden oder Übernahme der Kosten hierfür.

h) Übernahme der Gebühren für die Benutzung von öffentlichen Verkehrsflächen oder  Nachbargrundstücken.

i) Notwendige Maßnahmen zum Schutz von Dächern, Rinnen, Fallrohren, Blechen, Fugenbändern, Fußböden, Geländern, Stahlzargen, Fenstern, Türen, Beschlägen und sonstigen Bauteilen vor Verunreinigungen und Beschädigungen durch die Putzarbeiten, einschl. der erforderlichen Stoffe oder Schutzanstriche für Verblendungen, Gesimse, Sohlbänke, eloxierte Teile u.ä. sowie die spätere Beseitigung.

j) Die Kosten für Aufenthalts- und Lagerräume.

k) Das Wiederherstellen der durch die eigenen Arbeiten beschädigten Grünanlagen (durch Anlieferungen, Lagerflächen etc.)

l) Das Herstellen von bis zu 0,50 m² grossen mobilen Musterflächen nach Vorauswahl vorliegender Farbvorschläge.

Besondere Hinweise

Bei dieser Ausschreibung wird zur Bedingung gemacht, dass keine Baustoffe verwendet werden, die

a) voll- oder teilhalogenierte Fluorchlorkohlenwasserstoffe (FCKW, HFCKW) enthalten oder unter Verwendung dieser Stoffe hergestellt wurden

b) UF  Montageschäume (Harnstoff-Formaldehyd-Schaumkunststoff) und Baustoffe deren  Ausgleichskonzentration für Formaldehyd 0,05 ppm (parts per million; 1,0 mg/kg) im  Prüfraum überschreitet. (Das Prüfverfahren richtet sich nach der Richtlinie des Ausschusses für Einheitliche Technische Baubestimmungen (ETB) zur Begrenzung der Formaldehydemission in die Raumluft bei Verwendung von Harnstoff-Formaldehydharz Ortschaum)

c) Lösemittelhaltige Farben und Lacke sind zu vermeiden. Für eine Verwendung im Einzelfall ist die Zustimmung vom Auftraggeber einzuholen.

Produkt- und Systemvorgaben

Vor Angebotsabgabe sind die Oberflächen der Fassadenflächen auf die ausgeschriebene Ausführungsart des Anstrichsystems hin zu prüfen.

Folgende Fabrikate können verwendet werden:
Brillux
Caparaol
Herbol
Sto
oder gleichwertig

Das angebotene Fabrikat ist vor Angebotsabgabe zu benennen.

Die Farbtöne sind in Absprache mit der Bauleitung festzulegen. Für farbige Anstrichsysteme, einschl. deren Putze gelten folgende Farbtonstufen:

hell getönt  entspricht Hellbezugswerten  51 -100

mittel getönt  entspricht Hellbezugswerten  26 - 50

satt getönt  entspricht Hellbezugswerten  25 - 11

Voll- oder  entspricht Hellbezugswerten  0 - 10
Sonderton

Hellgetönte Beschichtungen werden nicht gesondert vergütet und sind in den Einheitspreis für weisse Anstriche einzukalkulieren. Die weiteren Abstufungen werden gesondert vergütet und sind bei Bedarf gesondert im LV aufgeführt.

Die o. a. Abstufung gilt nicht für Lacke und Lasuren. Sind Lack- und Lasurarbeiten von Holz- und Stahlbauteilen im LV enthalten, sind sämtliche Farbtonstufen in den Einheitspreis einzukalkulieren. Sie werden nicht gesondert vergütet.

Untergrundprüfung

Die Überprüfung des vorhandenen Untergrundes auf Mängel oder nicht ausreichenden Vorleistungen hat der AN unbedingt durchzuführen. Gemäss VOB Teil B, DIN 1961 § 4 Nr. 3 sowie VOB Teil C ist der AN verpflichtet vor Beginn der Arbeiten die örtl. Bauleitung schriftlich auf Mängel hinzuweisen. Der AN haftet für alle später auftretenden Schäden in vollem Umfang, wenn die Mängelmeldung nicht rechtzeitig schriftlich erfolgt ist.

Artenschutz an Gebäuden

Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen eines drohenden Verstoßes gegen § 44 BNatSG in dem entsprechenden Bereich vorübergehend bis zur abschließenden Klärung der weiteren Vorgehensweise auszusetzen.

.

### Bereich 01 Einrüstung Mehrfamilienreiheneckbebauung

#### Abschnitt 01.01 Gerüststellung Straßenfassaden

*Hinweis*
Ansicht Gerüststellungsbereich Straßenfassaden:

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
**01.01.0010 Standgerüst Straßenfassaden LK3 W09**
Arbeitsgerüst nach DIN EN 12811-1 als längenorientiertes Standgerüst
Lastklasse: 3 (2,0 kN/m2)
Breitenklasse: W09
(Belagbreite zwischen Ständern 0,90 m),
alle Gerüstlagen genutzt, für
Wärmedämmverbundsystem und Dacharbeiten aufbauen,
gebrauchsüberlassen und abbauen,

Der lichte Abstand der Gerüstbelagkante ohne Konsole zur
bestehenden Fassade muss
≥ 41 cm und ≤ 48 cm betragen.

Verankerung bzw. Herstellen der Standsicherheit wird in gesonderter Position beschrieben,

- Traufhöhe Hauptdach ca. 18,61 m

Das An- und Abtransportieren aller erforderlichen
Gerüstbauelemente sowie
Verbindungs- und
Befestigungsmaterialien ist Bestandteil dieser
Position und wird später
nicht gesondert vergütet.
Der Bieter hat die örtlichen Zufahrts- und
Zuwegungsmöglichkeiten zu
beachten und
Erschwernisse im Vorfeld einzukalkulieren
.

Es ist darauf zu achten,
dass alle Außenwandflächen, Loggien, Erker,
Traufgesimse, etc. sicher bearbeitet werden können.

Das Gerüst ist mit vollem
Bohlenbelag, umlaufenden
Bordbrettern und doppeltem
Rücken- und Seitenschutz zu stellen.

Die Abrechnung erfolgt über die
eingerüstete Gebäudefläche.
Menge: 520,000 m²

**01.01.0020 Gebrauchsüberlassung Standgerüst Straßenfassaden**
Standzeitveränderung für vorbeschriebenes
Standgerüst Straßenseite.

34,3 Wochen x  520 m ² =  17.836 m²Wochen

Abrechnung pro Quadratmeter und Woche.
Menge: 17836,000 m²Wo

**01.01.0030 Belagverbreiterung wandseitig 1,0m**
Belagverbreiterung wandseitig für vorbeschriebenes Arbeitsgerüst, auf allen Gerüstlagen,
1,00 m, liefern, einbauen, über
die vierwöchige
Grundstandzeit vorhalten und wieder abbauen und abtransportieren.

Anzahl der Gerüstlagen (geschätzt): 10
Menge: 260,000 m2

**01.01.0040 Gebrauchsüberlassung Belagverbreiterung wandseitig**
Standzeitveränderung für vorbeschriebenen
Seitenschutz.

- 22 Wochen x 260 m  =  7.280 mWochen

Abrechnung pro Meter und Woche.
Menge: 7280,000 m²Wo

**01.01.0050 Zulage dreiteiliger Seitenschutz wandseitig**
*** Bedarfsposition ohne GB
Seitenschutz nach DIN EN 12811-1 für Arbeitsgerüst wandseitig,
Ausführung dreiteilig mit Geländer- und
Zwischenholm sowie Bordbrett.

Dreiteiligen Seitenschutz liefern einbauen, vorhalten und wieder abbauen und abtransportieren.
Menge: 1,000 m

**01.01.0060 Gebrauchsüberlassung Seitenschutz**
*** Bedarfsposition ohne GB
Standzeitveränderung für vorbeschriebenen
Seitenschutz.

Abrechnung pro Meter und Woche.
Menge: 1,000 mWo

**01.01.0070 Zulage für Einrüstung eines Erkers**
Zulage zur Fassadengerüstposition für die Einrüstung eines Fassadenerkers einschließlich aller erforderlichen Konsolen, Belagserweiterungen, Auskragungen, zusätzlicher Geländer, Verankerungen sowie Auf-, Um- und Abbau.

Abrechnung: m² Erkerfläche

Erkerbreite: 3,00 m
Erkerhöhe: 12,40 m
Menge: 38,000 m2

**01.01.0080 Gebrauchsüberlassung, Einrüstung eines Erkers**
Vorhaltung des Gerüstes für den Erker einschließlich aller erforderlichen Gerüstbauteile, Verankerungen, Konsolen sowie regelmäßiger Kontrollen und Wartungsarbeiten gemäß den geltenden Vorschriften.

34,3 Wochen x  38 m ² =  1.303 m²Wochen

Abrechnung pro Quadratmeter und Woche (m²Wochen).
Menge: 1303,400 m²Wo

**01.01.0090 Zulage Standgerüst für Dachgaube**
Arbeits- und Schutzgerüst für die sichere Ausführung von Arbeiten im Bereich der Dachgaube liefern, aufbauen, vorhalten und nach Beendigung sämtlicher Arbeiten wieder abbauen und abtransportieren.

Das Gerüst ist entsprechend den geltenden Vorschriften, insbesondere der DIN EN 12811, DIN 4420 sowie den Unfallverhütungsvorschriften, standsicher herzustellen. Sämtliche erforderlichen Gerüstbeläge, Geländerholme, Zwischenholme, Bordbretter, Aussteifungen, Kupplungen, Verankerungen sowie sonstige für die vollständige Nutzung erforderlichen Bauteile sind einzukalkulieren.

Die Konstruktion ist den örtlichen Gegebenheiten der Dachgaube anzupassen und so auszubilden, dass sämtliche Arbeitsbereiche sicher erreicht werden können.

Abrechnungseinheit: m² Gerüstfläche
Menge: 20,000 m2

**01.01.0100 Zulage Gebrauchsüberlassung Standgerüst für Dachgaube**
Standzeitveränderung für vorbeschriebenes
Standgerüst Arbeiten im Bereich der Dachgaube

34,3 Wochen x  20 m ² =  686 m²Wochen

Abrechnung pro Quadratmeter und Woche.
Menge: 686,000 m2Wo

**01.01.0110 Zulage Sondergerüstanker für WDVS**
Besondere, konfektionierte, temporäre
Verankerungselemente bzw. Sondergerüstanker
zur Verankerung des Gerüstes bei WDVS-Fassaden.
Verankerungsgrund
einschaliges, Mauerwerk aus Vollziegeln,
liefern einbauen, vorhalten und wieder abbauen und abtransportieren.
Menge: 520,000 m²

**01.01.0120 Gebrauchsüberlassung Sondergerüstanker**
Standzeitveränderung vorbeschriebener Sondergerüstanker.

- 34,3 Wochen x 520 m ² =  14.400 m²Wochen

Abrechnung pro Quadratmeter und Woche.
Menge: 14400,000 m²Wo

**01.01.0130 Zulage Eingangsüberbauung**
Zulage für die Herstellung der notwendigen Eingangsüberbauungen.
Das lichte Öffnungsmaß der zu überbauenden Eingänge
beträgt ca. 0,80 - 1,80 m.
Für unmittelbar nebeneinander liegende Eingänge können mit einer Überbauungskonstruktion zwei oder mehr Eingänge zugänglich gemacht werden.

Überbauungskonstruktion liefern, fachgerecht
nach DIN 4420/DIN EN 12811-1 und DIN 18451 sowie den Vorschriften der Bauberufsgenossenschaft herstellen, vorhalten und nach Abschluss der Arbeiten wieder abbauen und abtransportieren .

Der Bieter hat die optimalste sowie wirtschaftlichste Konstruktionsart der Überbauung eigenverantwortlich zu
wählen und fachgerecht herzustellen.

Sämtliche Lohn- und Materialkosten (Gerüstbauelemente, Konsolen, Gitterträger, Auflager, Befestigungen, Bohlenlagen,
Bohrungen, Verankerungen, Mauerwerksanker, etc.) sind
einzukalkulieren.

Die Abrechnung erfolgt je Stück nutzbarem Eingang, unabhängig der Anzahl an Überbrückungskonstruktionen!

-2 Gewerbeeingänge
-1 Hauseingang
-1 Durchgang zum Innenhof

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Menge: 4,000 St

**01.01.0140 Gebrauchsüberlassung Eingangsüberbauung**
Standzeitveränderung vorbeschriebener Eingangsüberbauungskonstruktion.

- 34,3 Wochen x 4 St =  137,2 StWochen

Abrechnung pro Stück und Woche.
Menge: 137,200 StWo

**01.01.0150 Zulage Ausbau zum Dachfanggerüst**
*** Bedarfsposition ohne GB
Zulage für den Ausbau zum Dachfanggerüst nach
DIN 4420 Teil 1, Abs. 8.1.2.

Dachfanggerüst fachgerecht herstellen,
vorhalten und nach Abschluss der Arbeiten wieder
abbauen und abtransportieren.

Das Gerüst ist entsprechend DIN, den BG Regeln Gerüstbau sowie den UVV "Bauarbeiten" (VBG 37) auszuführen
und zu sichern.

Die Abrechnung erfolgt über die Länge
in der größten Abwicklung an den Gerüstaußenseiten.
Menge: 24,000 m

**01.01.0160 Gebrauchsüberlassung Dachfanggerüst**
*** Bedarfsposition ohne GB
Standzeitveränderung für vorbeschriebenen Seitenschutz.

Abrechnung pro Meter und Woche
Menge: 96,000 mWo

**01.01.0170 Fußgängertunnel**
Fußgänger- bzw. Passantenschutztunnel für die sichere Unterführung
von Fußgängern und Radfahrern im Bereich der beiden Straßenseiten.
Zum Schutz gegen herabfallendes Material, als Schutzgerüst mit Tunnelabdeckung, einseitigen Seitenwänden Tastleisten beidseitig und Seitenschutz sowie
beidseitigen Rampen.
Passantenschutztunnel unterhalb Fassadengerüst

Lichte Breite: ca. 1,60 - 2,0 m
Lichte Höhe: ca. 2,20 m

Standfläche: eben, normal belastbar
Verwendungszweck: Passantenschutztunnel Gehwegbereich
Montageort: Straßenseiten Königin Elisabeth Str. 57
Die Abrechnung erfolgt über das Längenmaß hergestelltem Schutztunnel.
Menge: 24,000 m

**01.01.0180 Gebrauchsüberlassung Fußgängertunnel**
Standzeitveränderung vorbeschriebenem
Fußgängerschutztunnel.

- 34,3 Wochen x 24 m  =  823,2 mWochen

Abrechnung pro Meter und Woche.
Menge: 768,000 mWo

**01.01.0190 Material- und Arbeitsplattform**
*** Bedarfsposition ohne GB
Material- und Arbeitsplattform zur Durchführung der Dachsanierungsarbeiten liefern,
fachgerecht herstellen, vorhalten
und nach Abschluss der Arbeiten wieder abbauen und
abtransportieren.
Höhenlage analog vorbeschriebenem Standgerüst.
Traufhöhe Straßenseite ca. 18,61 m
Höhe Belagoberkante ca. 14,00 m.
Plattformabmessungen ca. 5,00 x 2,50 m

In diese Position sind alle für die Lieferung, Herstellung und Montage anfallenden Lohn- und Materialkosten einzukalkulieren.

Der Auftragnehmer hat sämtliche Gerüstbauteile
für Unterkonstruktionen, Befestigungen und Verbindungen (Konsolen, Gitterträger,
Balkenauflager, Befestigungen, Gerüstbohlen, etc.) sowie deren Dimensionierung und Bemessung eigenverantwortlich vorzunehemen.
Es ist eine durchgehende Belagsfläche herzustellen.

Die genaue Aufstellposition ist unmitelbar vor
Aufbau nochmal final mit der Bauleitung abzustimmen.
Menge: 1,000 St

**01.01.0200 Gebrauchsüberlassung Material- und Arbeitsplattform**
*** Bedarfsposition ohne GB
Standzeitveränderung vorbeschriebener Material- und Arbeitsplattform.

Abrechnung pro Stück und Woche.
Menge: 34,300 StWo

**01.01.0210 Gerüsttreppenturm Bauhöhe ca. 19,2 m**
Gerüsttreppenturm nach DIN EN 12811-1, Breite 0,94 m, als Aufstieg zum Erreichen der
Arbeitsplätze in ca. 15,00 und 17,00 m Höhe,
zulässige Belastung 2,0 kN/m²,
Treppenklasse A nach EN 12811-1,
als vorgebaute, gleichläufige Aufstiegskonstruktion einschließlich Außen- und Innengeländer mit entsprechenden Halterungen, liefern, aufbauen, vorhalten und wieder abbauen und abtransportieren.

Der untere Zugangsbereich ist allseitig mit mindestens 2,50 m hohen Systemtafeln zu beplanken.
Es muss sichergestellt sein, dass für unbefugte Personen und/oder
Kinder keine Möglichkeit zum Aufstieg besteht.

Die genaue Aufstellposition ist unmitelbar vor Aufbau nochmal final mit der Bauleitung abzustimmen.
Menge: 1,000 St

**01.01.0220 Gebrauchsüberlassung Gerüsttreppenturm**
Standzeitveränderung für vorbeschriebenen Gerüsttreppenturm.

Abrechnung pro Stück und Woche für jede Woche.

34,3 Wochen x  1 St =  34,3 StWochen
Menge: 34,300 StWo

**01.01.0230 Passantenschutzdach**
Liefern und Herstellen eines Passantenschutzdaches
nach DIN 4420-1 unterhalb des
Fassadengerüstes, einschl. An- und Abtransport sowie Auf- und Abbau.
Zusätzlich ist der dadurch insgesamt
überdeckte Eingangs- bzw. Durchgangsbereich zum Schutz vor herabfallenden
Kleinstmaterialien oder Schutt, einschließlich dem Standgerüst mittels beispielsweise Bautenschutzmatten
oder PE-Folie bis zur Gebäudeaußenkante zu schützen. Der
Passantenschutztunnel muss die Lasten aus dem darauf auflastenden
Fassadengerüst und Gerüsttreppenturm sicher aufnehmen und in den Baugrund ableiten können.
Schutzdachauskragung: mind. ca. 1,50 m
Schutzdachbreite: mind. ca. 2,50 m
Belag: Gerüstbohlen, Grobspanplatten und Rieselschutz
Montageort: Gehwege Straßenseiten
Menge: 72,000 m

**01.01.0240 Gebrauchsüberlassung Passantenschutzdach**
Standzeitveränderung für vorbeschriebenen Passantenschutztunnel über die Grundstandzeit von vier Wochen hinaus.

Abrechnung pro Meter und Woche für jede Woche Grundstandzeit.

34,3 Wochen x  72 m  =  2.469,6 mWochen
Menge: 2469,600 mWo

**01.01.0250 Baustellenschutztür Treppenturmzugang**
Sicherung des Gerüsttreppenturmaufgangs mit Baustellenschutztür gemäß DIN 1627 inklusive aushebelsicherer Bänder, Drücker, Schloss und Zarge
liefern und in fertiger Arbeit im Gerüsttreppenturmaufgangsbereich, einschließlich Befestigungsmittel und sämtlicher zur
Montage benötigter
Materialien fachgerecht und
kraftschlüssig einbauen, über die vierwöchige
Grundstandzeit
vorhalten und nach Fertigstellung wieder abbauen und abtransportieren.

Türblatt und Zarge aus verzinktem Stahlblech,
mit Spanndorn und Arretierungszapfen, Griffgarnitur,
Sicherheitsschloss mit Profilzylinder und
sieben Schlüsseln.

Die Schlüssel sind nach erfolgtem Einbau der Bauleitung zu übergeben.
Menge: 1,000 St

**01.01.0260 Gebrauchsüberlassung Baustellenschutztür**
Standzeitveränderung für vorbeschriebenen Gerüsttreppenturm.

Abrechnung pro Stück und Woche.

34,3 Wochen x  1 St =  34,3 StWochen
Menge: 34,300 StWo

**01.01.0270 Gerüstbekleidung mit Staubschutznetz**
Lieferung und fachgerechte Montage von Gerüstnetzen
zum Abhängen der Gerüstflächen.
Gerüstnetze bestehend aus engmaschigen und
luftdurchlässigen Kunststoffnetzen.

Es ist zu gewährleisten, dass während der
Sanierungsarbeiten
keinerlei Materialien herabstürzen und Passanten gefährden
können.

Die Abrechnung erfolgt über die Gerüstaußenseiten und tatsächlich bekleideten Fläche.
Menge: 520,000 m²

**01.01.0280 Gebrauchsüberlassung Staubschutznetz**
Standzeitveränderung vorbeschriebener Schutzplane.

Abrechnung pro Quadratmeter und Woche.

34,3 Wochen x  20 m ² =  17.836,000 m²Wochen
Menge: 17836,000 m²Wo

**01.01.0290 Gerüstbekleidung mit Schutzplane**
*** Bedarfsposition ohne GB
Vollflächige Gerüstbekleidung gemäß
DIN 4420-1
als Sicht-, Witterungs- und Staubschutzplane aus
hochfestem Polypropylen (PP) nach DIN EN 1263-1,
ca. 150g/qm,
Farbe: beliebig
Baustoffklasse nach DIN 4102-1: B1
Die Abrechnung erfolgt über die Gerüstaußenseiten und tatsächlich bekleideten Fläche.
Menge: 520,000 m²

**01.01.0300 Gebrauchsüberlassung Schutzplane**
*** Bedarfsposition ohne GB
Standzeitveränderung vorbeschriebener Schutzplane.

Abrechnung pro Quadratmeter und Woche.
Menge: 17836,000 m²Wo

#### Abschnitt 01.02 Gerüststellung Hoffassaden

*Hinweis: Seitenflügel Rechts / Hinterhofseite Vorderhaus*
Ansicht Gerüststellungsbereich Hoffassade
 Seitenflügel Rechts / Hinterhofseite Vorderhaus

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
*Hinweis: Seitenflügel Links*
Ansicht Gerüststellungsbereich Hoffassade
  Seitenflügel Links:

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
 Ansicht Gerüststellungsbereich Hoffassade
  Seitenflügel Rechts:
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
**01.02.0010 Standgerüst Hoffassaden LK3 W09**
Arbeitsgerüst nach DIN EN 12811-1 als längenorientiertes Standgerüst
Lastklasse: 3 (2,0 kN/m2)
Breitenklasse: W09
(Belagbreite zwischen Ständern 0,90 m), alle Gerüstlagen genutzt, für WDVS- und Dacharbeiten aufbauen,
gebrauchsüberlassen und abbauen,

Der lichte Abstand der Gerüstbelagkante zur
bestehenden Fassade muss
≥ 41 cm und ≤ 48 cm betragen.

Verankerung bzw. Herstellen der Standsicherheit wird in gesonderter Position beschrieben,

Gerüststellung ab GOK bis UK Hauptdachtraufe
Höhe ca. 18,61 m.
Das An- und Abtransportieren aller erforderlichen
Gerüstbauelemente sowie
Verbindungs - und Befestigungsmaterialien ist Bestandteil dieser
Position und wird später nicht gesondert vergütet .

Die Transportstrecke durch das Treppenhaus beträgt ab dem straßenseitigen Gehweg ca. 15 - 18 m.

Es ist darauf zu achten,
dass alle Außenwandflächen, Balkone und Traufgesimse,
etc. gut zu bearbeiten sind.
Das Gerüst ist mit vollem Bohlenbelag, umlaufenden
Bordbrettern und doppeltem
Rücken- und Seitenschutz zu stellen.

Die Abrechnung erfolgt über die eingerüstete Gebäudefläche.

| Hinterhof |  |  |
| --- | --- | --- |
| Hinterhofseite Links | 402 | m2 |
| Hinterhofseite Rechts | 236 | m2 |
| Hinterhofseite Mitte | 286 | m2 |
| Erker - Seiten | 21 | m2 |
| Nahbahrseite | 160 | m2 |
| Summe | 1150 | m2 |
Menge: 1150,000 m²

**01.02.0020 Gebrauchsüberlassung Standgerüst Hoffassaden**
Standzeitveränderung für vorbeschriebenes
Standgerüst im Hof.

34,3 Wochen x  1.150 m ² =  39.445 m²Wochen

Abrechnung pro Quadratmeter und Woche für jede Woche.
Menge: 39445,000 m²Wo

**01.02.0030 Zulage dreiteiliger Seitenschutz wandseitig**
Seitenschutz nach DIN EN 12811-1 für Arbeitsgerüst wandseitig,
Ausführung dreiteilig mit Geländer- und
Zwischenholm sowie Bordbrett.

Dreiteiligen Seitenschutz liefern einbauen, wieder abbauen und abtransportieren.

Anzahl der Gerüstlagen (geschätzt): 10
Menge: 550,000 m

**01.02.0040 Gebrauchsüberlassung Seitenschutz**
Standzeitveränderung für vorbeschriebenen
Seitenschutz.

34,3 Wochen x  550 m ² =  18.865 m²Wochen

Abrechnung pro Meter und Woche.
Menge: 18865,000 mWo

**01.02.0050 Zulage Sondergerüstanker für WDVS**
Besondere, konfektionierte, temporäre
Verankerungselemente bzw. Sondergerüstanker
zur Verankerung des Gerüstes bei WDVS-Fassaden.
Verankerungsgrund
einschaliges, Mauerwerk aus Vollziegeln,
liefern einbauen,  wieder abbauen und abtransportieren.
Menge: 1150,000 m²

**01.02.0060 Gebrauchsüberlassung Sondergerüstanker**
Standzeitveränderung vorbeschriebener Sondergerüstanker.

34,3 Wochen x  1.150 m ² =  39.944,5 m²Wochen

Abrechnung pro Quadratmeter und Woche für jede Woche.
Menge: 36800,000 m²Wo

**01.02.0070 Zulage Eingangsüberbauung**
Zulage für die Herstellung der notwendigen Eingangsüberbauungen.
Das lichte Öffnungsmaß der zu überbauenden Eingänge
beträgt ca. 0,80 - 1,80 m.
Für unmittelbar nebeneinander liegende Eingänge können mit einer Überbauungskonstruktion zwei oder mehr Eingänge zugänglich gemacht werden.

Überbauungskonstruktion liefern, fachgerecht
nach DIN 4420/DIN EN 12811-1 und DIN 18451 sowie den Vorschriften der Bauberufsgenossenschaft herstellen, vorhalten und nach Abschluss der Arbeiten wieder abbauen und abtransportieren .

Der Bieter hat die optimalste sowie wirtschaftlichste Konstruktionsart der Überbauung eigenverantwortlich zu
wählen und fachgerecht herzustellen.

Sämtliche Lohn- und Materialkosten (Gerüstbauelemente, Konsolen, Gitterträger, Auflager, Befestigungen, Bohlenlagen,
Bohrungen, Verankerungen, Mauerwerksanker, etc.) sind
einzukalkulieren.

Die Abrechnung erfolgt je Stück nutzbarem Eingang, unabhängig der Anzahl an Überbrückungskonstruktionen!

-Zugang Treppenhaus TH-03
-Zugang zur Gewerbeeinheit (rechter Flügel)
-Durchgang
-Kellerzugang im Hinterhof (Mittelgebäude)
-Zugang Treppenhaus TH-02
-Kellerzugang im Hinterhof (linker Flügel)
Menge: 6,000 St

**01.02.0080 Gebrauchsüberlassung Eingangsüberbauung**
Standzeitveränderung vorbeschriebener Eingangsüberbauungskonstruktion.

34,3 Wochen x 6 St =  205,8 StWochen

Abrechnung pro Stück und Woche für jede Woche.
Menge: 192,000 StWo

**01.02.0090 Zulage Ausbau zum Dachfanggerüst**
Zulage für den Ausbau zum Dachfanggerüst nach
DIN 4420 Teil 1, Abs. 8.1.2.

Dachfanggerüst fachgerecht herstellen,
vorhalten und nach Abschluss der Arbeiten wieder
abbauen und abtransportieren.

Das Gerüst ist entsprechend DIN, den BG Regeln Gerüstbau sowie den UVV "Bauarbeiten" (VBG 37) auszuführen
und zu sichern.

Die Abrechnung erfolgt über die Länge
in der größten Abwicklung an den Gerüstaußenseiten.
Menge: 55,000 m

**01.02.0100 Gebrauchsüberlassung Dachfanggerüst**
Standzeitveränderung für vorbeschriebenen
Seitenschutz.

- 34,3 Wochen x 55 m =  1.886,5 mWochen

Abrechnung pro Meter und Woche
Menge: 1440,000 mWo

**01.02.0110 Gerüsttreppenturm**
Gerüsttreppenturm nach DIN EN 12811-1, Breite 0,94 m, als Aufstieg zum Erreichen der
Arbeitsplätze in ca. 18,61 m. Höhe,
zulässige Belastung 2,0 kN/m²,
Treppenklasse A nach EN 12811-1,
als vorgebaute, gleichläufige Aufstiegskonstruktion einschließlich Außen- und Innengeländer mit entsprechenden Halterungen, liefern, aufbauen, vorhalten und wieder abbauen und abtransportieren.

Der untere Zugangsbereich ist allseitig mit mindestens 2,50 m hohen Systemtafeln zu beplanken.
Es muss sichergestellt sein, dass für unbefugte Personen und/oder
Kinder keine Möglichkeit zum Aufstieg besteht.

Die genaue Aufstellposition ist unmitelbar vor Aufbau nochmal final mit der Bauleitung abzustimmen.
Menge: 2,000 St

**01.02.0120 Gebrauchsüberlassung Gerüsttreppenturm**
Standzeitveränderung für vorbeschriebenen Gerüsttreppenturm.

- 34,3 Wochen x 2 St  =  68,6 StWochen

Abrechnung pro Stück und Woche.
Menge: 68,600 StWo

**01.02.0130 Baustellenschutztür Gerüsttreppenturmzugang**
Sicherung des Gerüsttreppenturmaufgangs mit Baustellenschutztür gemäß DIN 1627 inklusive aushebelsicherer Bänder, Drücker, Schloss und Zarge
liefern und in fertiger Arbeit im Gerüsttreppenturmaufgangsbereich, einschließlich Befestigungsmittel und sämtlicher zur
Montage benötigter
Materialien fachgerecht und kraftschlüssig einbauen, nach Fertigstellung wieder abbauen und abtransportieren.

Türblatt und Zarge aus verzinktem Stahlblech, mit Spanndorn und Arretierungszapfen, Rundgriffgarnitur,
aufbohr- und ziehgeschütztem
Sicherheitsschloss mit flächenbündigem Profilzylinder und sieben Schlüsseln.

Die Schlüssel sind nach erfolgtem Einbau der Bauleitung zu übergeben.
Menge: 2,000 St

**01.02.0140 Gebrauchsüberlassung Baustellenschutztür**
Standzeitveränderung für vorbeschriebenen Gerüsttreppenturm.

- 34,3 Wochen x 2 St =  68,6 StWochen

Abrechnung pro Stück und Woche.
Menge: 68,600 StWo

**01.02.0150 Gerüstbekleidung mit Staubschutznetz**
Lieferung und fachgerechte Montage von Gerüstnetzen
zum Abhängen der Gerüstflächen.
Gerüstnetze bestehend aus engmaschigen und
luftdurchlässigen Kunststoffnetzen.

Es ist zu gewährleisten, dass während der
Sanierungsarbeiten
keinerlei Materialien herabstürzen und Passanten gefährden
können.

Die Abrechnung erfolgt über die Gerüstaußenseiten und tatsächlich bekleideten Fläche.
Menge: 1150,000 m²

**01.02.0160 Gebrauchsüberlassung Staubschutznetz**
Standzeitveränderung vorbeschriebener Schutzplane.

34,3 Wochen x  1.150 m ² =  39.445 m²Wochen

Abrechnung pro Quadratmeter und Woche.
Menge: 39445,000 m²Wo

**01.02.0170 Gerüstbekleidung mit Schutzplane**
*** Bedarfsposition ohne GB
Vollflächige Gerüstbekleidung gemäß
DIN 4420-1
als Sicht-, Witterungs- und Staubschutzplane aus
hochfestem Polypropylen (PP) nach DIN EN 1263-1,
ca. 150g/qm,
Farbe: beliebig
Baustoffklasse nach DIN 4102-1: B1
Die Abrechnung erfolgt über die Gerüstaußenseiten und tatsächlich bekleideten Fläche.
Menge: 1150,000 m²

**01.02.0180 Gebrauchsüberlassung Schutzplane**
*** Bedarfsposition ohne GB
Standzeitveränderung vorbeschriebener Schutzplane.

34,3 Wochen x  1.150 m ² =  39.445 m²Wochen

Abrechnung pro Quadratmeter und Woche.
Menge: 36800,000 m²Wo

#### Abschnitt 01.03 Gerüststellung Zusatzleistungen

**01.03.0010 Bauzaunelemente Baustelleneinrichtungsplatz**
Bauzaunelemente zur Abgrenzung der Baustelleneinrichtungsfläche auf
Gebäudeseite
Königin Elisabeth Str.
inklusive innenseitigem
Sichtschutz liefern und nach Angaben der
Bauleitung fachgerecht
standsicher aufstellen,
über die vierwöchige Grundstandzeit
vorhalten und wieder abbauen und
abtransportieren.

Aufstellung der Bauzaunelemente
teilweise auf befestigtem und
unbefestigtem sowie ebenen und unebenem Untergrund.

Bauzaun bestehend aus
Einzelelementen mit verzinktem Stahlrohrrahmen, Vergitterung und Standfüßen.
Bauzaunoberkante mindestens  2,0 m über GOK.

Mit in diese Position einzukalkulieren ist das Abhängen der Elemente mittels rissfester
Planen zum Sichtschutz.

Die Lieferung und Aufstellung der verkehrssicherungstechnischen Einrichtung
erfolgt bauseits.
Menge: 50,000 m

**01.03.0020 Gebrauchsüberlassung Bauzaunelemente**
Standzeitveränderung vorbeschriebener Bauzaunelemente über die Grundstandzeit von vier Wochen hinaus.

34,3 Wochen x 50 m  =  1.715 mWochen

Abrechnung pro Meter und Woche für jede Woche abweichend der vierwöchigen Grundstandzeit.
Menge: 1715,000 mWo

**01.03.0030 Baumschutz Bohlenkonstruktion**
*** Bedarfsposition ohne GB
Liefern, Herstellen, wieder Abbauen und abtransportieren einer Holzbohlenkonstruktion zum
Schutz der vorhandenen Bäume vor mechanischen Beschädigungen.

- Stammdurchmesser bis ca. 300 mm
- Baumschutzhöhe mindestens 3,0 m
Menge: 1,000 St

**01.03.0040 Gebrauchsüberlassung Baumschutz**
*** Bedarfsposition ohne GB
Standzeitveränderung vorbeschriebener Bauzaunelemente.

34,3 Wochen x  1 St =  34,3 StWochen

Abrechnung pro Meter und Woche
Menge: 34,300 StWo

**01.03.0050 Gerüstlastenaufzug Tragkraft 300 kg**
Gerüstlastenaufzug zur Ausführung der im Vortext
beschriebenen Sanierungsarbeiten (Dachsanierung und WDVS-Arbeiten) liefern, aufbauen, und wieder abtransportieren.

Tragkraft 300 kg.

Gerüstlastenaufzug inklusive Lieferung und Montage von 10 Etagentoren.

Die Absperrung des Zugangsbereichs zum Aufzug auf Geländeniveau mittels Bauzaunelementen ist in diese Position
mit einzukalkulieren und wird nicht gesondert vergütet..

Der Lastenaufzug darf nicht zur Personenbeförderung genutzt
werden!
Menge: 1,000 St

**01.03.0060 Gebrauchsüberlassung Gerüstlastenaufzug**
Standzeitveränderung für vorbeschriebenen Gerüstlastenaufzug.

Abrechnung pro Stück und Woche.

34,3 Wochen x  1 St =  34,3 StWochen
Menge: 34,300 StWo

**01.03.0070 Gerüsttransportbühne Tragkraft 500/850 kg**
Gerüstaufzug als Transportbühne mit Stahlmast, für max. fünf Personen und Lasten, verzinkt,
Förderhöhe ca. 18,61 m, inklusive Schleppkabel und Bühne mit zwei Beladungs- und einer Entladungsklappe,
einschließlich fünf Stück
Etagentoren,

- Tragfähigkeit max. 500kg für Personen,
- Tragfähigkeit max. 850kg für Lasten
- Hubgeschwindigkeit 12/24m/min
- max. Förderhöhe 100m
bestehend aus:

- Fußteil mit vier Einstellspindeln und Grundmast 2,3 m
- Schlitten mit Antrieb 3,0/6,1kW / 400V/50 Hz und
- geschwindigkeitsabhängiger Fangvorrichtung
- Sicherheitsstop mit akustischem Warnton
- Betriebs- und Notendschalter oben und unten
- Steuerung fest eingebaut, mit Schlüsselschalter
- Arbeitssteckdose 230 V (zugleich Montagesteuerung)
- Überlastabschaltung mit Anzeige
- Endschalteranfahrbügel (1 x Etage und 1 x Not-End)
- Handsteuerung 5 m, steckbar
- Fangprobensteuerung 10 m, steckbar
- Automatik Schmiereinrichtung

liefern, aufbauen und nach Fertigstellung wieder abbauen und abtransportieren.

Die Absperrung des Zugangsbereichs zum Aufzug auf Geländeniveau mittels
Bauzaunelementen ist in diese Position
mit einzukalkulieren und wird nicht gesondert vergütet..
Menge: 1,000 St

**01.03.0080 Gebrauchsüberlassung Gerüsttransportbühne**
Standzeitveränderung für vorbeschriebene Gerüsttransportbühne.

34,3 Wochen x  1 St =  34,3 StWochen

Abrechnung pro Stück und Woche.
Menge: 34,300 StWo

**01.03.0090 Bedienungseinweisung Gerüstlastenaufzug**
Betriebs- und Bedienungseinweisung für die sach- und ordnungsgemäße Nutzung des vorbeschriebenen Lastenaufzugs pro Fremdfirma.

Einweisung inklusive sämtlicher anfallender Lohn- sowie
Fahrtkosten.

Die Abrechnung erfolgt über die Stückzahl der eingewiesenen Firmen.
Menge: 2,000 St

**01.03.0100 Bedienungseinweisung Gerüsttransportbühne**
Betriebs- und Bedienungseinweisung wie in Vorposition beschrieben, jedoch für Gerüsttransportbühne
Menge: 2,000 St

**01.03.0110 Wartung und Instandhaltung Gerüstaufzüge**
Wartung und Instandhaltung vorbeschriebener Gerüstaufzüge in den gesetzlich vorgeschriebenen Intervallen, entsprechend Herstellerangaben, einschließlich
Bereitstellung aller erforderlichen
Schmier- und Betriebsstoffe für die Dauer
der Gesamtmietzeit.

Wartung mindestens einmal im Monat.
Menge: 2,000 St/M

**01.03.0120 Statische Berechnung für Sondergerüste**
*** Pauschalposition
*** Bedarfsposition ohne GB
Soweit erforderlich ist eine statische Berechnung für das Fassadengerüst anzufertigen und nach
Prüfung unaufgefordert der Bauleitung vorzulegen.
Erstellung der statischen Berechnung für Sondergerüste im
Falle der Erfordernis.

Die statische Berechnung ist einschließlich sämtlicher zugehöriger Pläne und Unterlagen in den erforderlichen Ausfertigungen einem zugelassenen
Prüfstatiker zwecks Vergleichsrechnung und Prüfstatik zu übergeben.
Statische Berechnung einschließlich Fertigungs- und Konstruktionszeichnungen für Sonderstahlbaukonsolen, Gitterträger, etc..
Überprüfung der Lasteinleitungsstellen und Mauerwerksfestigkeit, Bemessung der notwendigen Befestigungen und Befestigungsmittel durch den Statiker, die Beschaffung der Baugenehmigung sowie die Erstellung der Abnahmebescheinigungen und aller anfallenden Gebühren und Nebenkosten im Hinblick auf die Gerüststatik.
Menge: 1,000 psch

#### Abschnitt 01.04 Stundenlohnarbeiten

*Hinweis*
Hinweis Stundenlohnarbeiten

Unvorhersehbare, für das Gesamtwerk jedoch erforderliche Stundenlohnarbeiten nach ausdrücklicher Anordnung durch die Bauleitung.

Über jegliche Stundenlohnarbeiten hat der Bieter einen Stundenrapport (inkl. Ort, Datum, ausgeführter Tätigkeit, Personenbezeichnung, etc.) zu führen und dem Bauherrn bzw. der Bauüberwachung unaufgefordert zu übermitteln.

Erklärung des Bieters:

Ich/Wir erkläre(n) hiermit, dass die von mir/uns angebotenen Stundenverrechnungssätze unter Beachtung der preisrechtlichen Vorschriften ermittelt wurden und unabhängig von der Anzahl der abgerechneten Stunden gelten.

......................................................................................................
(Ort, Datum)

......................................................................................................
(Firmenstempel, Unterschrift des Bieters)

**01.04.0010 Facharbeiter**
*** Stundenlohnarbeiten
Gerüstmonteurstunden eines Facharbeiters, einschließlich aller
Zuschläge und Materialgestellung für die Dauer der
Gesamtstandzeit.
Menge: 10,000 Std

**01.04.0020 Helfer**
*** Stundenlohnarbeiten
Gerüstmonteurstunden eines Helfers, einschließlich aller
Zuschläge und Materialgestellung für die Dauer der
Gesamtstandzeit.
Menge: 10,000 Std
